# Muster-Leistungsbeschreibung
Leistungsbeschreibung (GAEB 90, DA81)
Währung: EUR

## Epoxy ST 100 / Epoxy Color TOP
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Tiefgaragen / Parkhäuser**
Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis für Schichtdickenzuschläge

Hinweis: Aufgrund von Verarbeitungsbedingungen,
Rautiefen oder zu erbringender Mindestschichtdicken können Mehrverbräuche bzw.
Schichtdickenzuschläge erforderlich sein.

**00001.0002 Stahlkugelstrahlen**
Untergrundvorbehandlung der Bodenflächen mittels
Stahlkugelstrahlverfahren
Einheit: m2

**00001.0003 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0004 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0005 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0006 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0007 Grundierung mit einem transparenten, lösemittelfreien 2-K EP-Bindemittel (CC)**
*** Bedarfsposition ohne GB
Liefern und Herstellen einer Grundierung des
vorbereiteten Untergrundes mit einem nonylphenol-,
lösemittel- und weichmacherfreien
2-K EP-Bindemittel.

Oberfläche bei Überschreitung der Wartezeit leicht
abstreuen mit Quarz 03/08 DF, ca. 1 kg/m².

gewähltes Produkt oder gleichwertig:
Remmers Epoxy ST 100

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche Produktspezifikationen zu verstehen.

Verbrauch:
mind. 0,30 kg/m²  Epoxy ST 100 <1160>
(je nach Saugfähigkeit/Porosität des Untergrundes)
Einheit: m2

**00001.0008 Einstreuschicht mit einem transparenten 2-K EP-Bindemittel u. QS 03/08**
Liefern und Herstellen einer rutschhemmenden,
epoxydharzgebundenen Einstreuschicht.

Mischungsverhältnis
ca. 1 GT Bindemittel : 1 GT Selectmix 01/03
Verbrauch ca. 1,8 kg/m²/mm Mischung

Gewählte Produkte oder gleichwertig:
Remmers Epoxy ST 100 /Selectmix 01/03

Farbton: transparent

Oberfläche ist vollsatt abzustreuen mit Quarz 03/08 DF
mind. 6,0 kg/m²

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Anforderungen an das Produkt:
geeignet als Grundierung in
Oberflächenschutzsystemen gemäß Rili DAfStb.
(2001) OS 8
gemäß DIN EN 13813 sowie DIN V 18026 unter
Berücksichtigung der DIN EN 1504-2, 2005-01
Anforderungen an das Produkt:
geeignet als Grundierung in
Oberflächenschutzsystemen gemäß Rili DAfStb.
(2001) OS 8 gemäß DIN EN 13813 sowie DIN V 18026
unter
Berücksichtigung der DIN EN 1504-2, 2005-01

Verbrauch:
Verbrauch Einstreuuschicht:
ca. 1,00 kg/m² Remmers Epoxy ST 100 <1160>
ca.1,0 kg/m² Remmers Selectmix01/03
Verbrauch für Einstreuung:
mind. 6,00 kg/m² Remmers Quarz 03/08 DF <4406>
Einheit: m2

**00001.0009 Kopfversiegelung mit einem pigmentierten 2K EP-Bindemittel (OS 8)**
Liefern und Herstellen einer Versiegelung der
vorgenannter Position mit einem pigmentierten,
nonylphenol-, lösemittel- und weichmacherfreien
2-K EP- Bindemittel.

gewähltes Produkt oder gleichwertig:
Remmers Epoxy Color Top

Anwendungsbereiche
- Kopfversiegelung in den Remmers OS 8 Systemen,
Eigenschaften:
- Hohe Sicherheit gegen Carbamatbildung
- Gute Deckkraft auf Einstreubelägen
- Mechanisch u. chemisch belastbar
- Im ausreagierten Zustand physiologisch unbedenklich
Produktkenndaten:
Komponente A, Komponente B, Mischung,
Dichte (20 °C): 1,65 g/cm³, 1,05 g/cm³, 1,50 g/cm³,
Viskosität (25 °C): 4500 mPa s, 100 mPa s, 1200 mPa
s,

Die genannten Werte stellen typische
Produkteigenschaften dar und sind nicht als
verbindliche Produktspezifikationen zu verstehen.

Verbrauch:
mind. 0,5 - 0,7 kg/m² Remmers Epoxy Color Top
<6190-6192>
Einheit: m2
